# K062 DS in der OD Stetten
Angebotsaufforderung (GAEB DA XML 3.2, DA83)
Projekt: A31-26-0002-06
Währung: EUR
Nebenangebote zugelassen: ja
Auftraggeber: Landesbetrieb Mobilität Worms, LBM Worms, Schönauer Str. 5, 67547 Worms, Schönauer Straße 5, 67547 Worms, Telefon 06241/401-5, Fax 06241/401-600, E-Mail lbm@lbm-worms.rlp.de
Erstellt mit: GXML Toolbox V3.3 R20210630, iTWO_64 V12.0.618, 22.07.2026

## 310241_K K062 DS in der OD Stetten
Datum: 22.07.2026

### Bereich 00 BAUSTELLENEINICHTUNG

#### Abschnitt 00.00 BAUSTELLENEINRICHTUNG

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 01 BAUBEGLEITENDE LEISTUNGEN

#### Abschnitt 01.00 BAUSTELLENVERORDNUNG

**01.00.0001 SiGe-Koordinator stellen.**
*** Pauschalposition
StL-Nr. 19101528
Sicherheits- und Gesundheitsschutzkoordinator während
der Ausführung des Bauvorhabens nach RAB 30 und Unterlagen des AG stellen.
Menge: 1,000 Psch
Leistungsbereichkatalog: 101

**01.00.0002 Vorankündigung erstellen**
*** Pauschalposition
StL-Nr. 19101508
Vorankündigung gemäß Baustellenverordnung erstellen und
spätestens zwei Wochen vor Einrichten der Baustelle der
zuständigen Behörde übermitteln. Vorankündigung sichtbar und witterungsgeschützt auf der Baustelle aushängen. Bei erheblichen Änderungen während der Bauzeit
anpassen.
Menge: 1,000 Psch
Leistungsbereichkatalog: 101

**01.00.0003 SiGe-Plan erstellen**
*** Pauschalposition
StL-Nr. 19101513
Sicherheits- und Gesundheitsschutzplan (SiGe-Plan) nach
RAB 31 erstellen und mit dem Sicherheits- und Gesundheitsschutzkoordinator dieser und weiterer berührter
Baustellen abstimmen. Bei erheblichen Änderungen in der
Ausführung des Bauvorhabens anpassen. Den SiGe-Plan für
jeden Beschäftigten einsehbar auf der Baustelle vorhalten.
Menge: 1,000 Psch
Leistungsbereichkatalog: 101

#### Abschnitt 01.01 KONTROLLPÜRFUNG

**01.01.0001 Probegefäß liefern 10-l-Blecheimer*Mithilfe Kprüf.**
StL-Nr. 1910171211
Probegefäß zur Aufnahme von Baustoffproben, für Kontrollprüfungen und für Rückstellproben des AG liefern.
Probegefäß = sauberer 10-l-Blecheimer mit dicht schließendem Deckel.
Mithilfe bei der Probennahme im Baubereich nach Angaben
des AG.
Menge: 12,000 St
Leistungsbereichkatalog: 101

### Bereich 02 VERKEHRSSICHERUNG

#### Abschnitt 02.00 VERKEHRSSICHERUNG

**02.00.0001 Verkehrssich. läng. Dauer aufbauen Umleitungsstrecke*VZ-Plan des AG**
*** Pauschalposition
StL-Nr. 2110510521900099
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Vorhandene Verkehrsschilder 'berührungslos mit mobiler Auskreuzvorrichtung nach Unterlage des AG außer Kraft setzen.'

Anfallende Gebühren 'gemäß Unterlagen AG.'
Menge: 1,000 Psch
Leistungsbereichkatalog: 105

**02.00.0002 Verkehrssich. läng. Dauer vorhalten wie Vorposition**
StL-Nr. 2110511010
Verkehrssicherung längerer Dauer vorhalten, warten, instand setzen und betreiben. Vorübergehende Verkehrssicherungsmaßnahmen durchführen. Die Kontrolle der Verkehrssicherung wird gesondert vergütet.
Verkehrssicherung wie in Vorposition beschrieben.
Menge: 21,000 d
Leistungsbereichkatalog: 105

**02.00.0003 Verkehrssich. läng. Dauer aufbauen Arbeitsstelle*VZ-Plan des AG Anordnung Unt. AG**
*** Pauschalposition
StL-Nr. 2110510511909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder 'berührungslos mit mobiler Auskreuzvorrichtung nach Unterlagen des AG außer kraft setzen.'

Für Verkehrsführungsphase 'des Baubaschnitts 1 (BA1)'

Verkehrsrechtliche Anordnung nach Unterlagen des AG
einholen und zugehörige Unterlagen erstellen. Erforderliche Ortsbesichtigungen zur Erstellung der Planunterlagen für die verkehrsrechtliche Anordnung durchführen.
Anfallende Gebühren 'gemäß Unterlagen AG.'
Menge: 1,000 Psch
Leistungsbereichkatalog: 105

**02.00.0004 Verkehrssich. läng. Dauer vorhalten wie Vorposition**
StL-Nr. 2110511010
Verkehrssicherung längerer Dauer vorhalten, warten, instand setzen und betreiben. Vorübergehende Verkehrssicherungsmaßnahmen durchführen. Die Kontrolle der Verkehrssicherung wird gesondert vergütet.
Verkehrssicherung wie in Vorposition beschrieben.
Menge: 4,000 d
Leistungsbereichkatalog: 105

*Hinweis: Verkehrssicherung umbauen gilt für*
Verkehrssicherung umbauen gilt für Arbeitsstelle.

**02.00.0005 Verkehrssicherung umbauen Anordnung Unt. AG**
*** Pauschalposition
StL-Nr. 21105115999919
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'des Bauabschnitts 1 (BA 1).'

Umbauen nach Verkehrsführungsphase 'des Baubschnitts 2 (BA2).'

Umbauen 'gemäß den Verkehrszeichenplänen des AG.'

Vorhandene Verkehrsschilder 'berührungslos mit mobiler Auskreuzvorrichtung nach Unterlagen des AG außer Kraft setzen oder wieder in Kraft setzen.'

Verkehrsrechtliche Anordnung nach Unterlagen des AG
einholen und zugehörige Unterlagen erstellen. Erforderliche Ortsbesichtigungen zur Erstellung der Planunterlagen für die verkehrsrechtliche Anordnung durchführen.
Anfallende Gebühren 'gemäß Unterlagen des AG.'
Menge: 1,000 Psch
Leistungsbereichkatalog: 105

**02.00.0006 Verkehrssich. läng. Dauer vorhalten wie Vorposition**
StL-Nr. 2110511010
Verkehrssicherung längerer Dauer vorhalten, warten, instand setzen und betreiben. Vorübergehende Verkehrssicherungsmaßnahmen durchführen. Die Kontrolle der Verkehrssicherung wird gesondert vergütet.
Verkehrssicherung wie in Vorposition beschrieben.
Menge: 10,000 d
Leistungsbereichkatalog: 105

*Hinweis: Verkehrssicherung ummbauen gilt für*
Verkehrssicherung ummbauen gilt für Arbeitsstelle.

**02.00.0007 Verkehrssicherung umbauen Anordnung Unt. AG**
*** Pauschalposition
StL-Nr. 21105115999919
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'des Bauabschnitts 2 (BA 2).'

Umbauen nach Verkehrsführungsphase 'des Bauabschnitts 3 (BA 3).'

Umbauen 'gemäß Verkehrszeichenpläne des AG.'

Vorhandene Verkehrsschilder 'berührungslos mit mobiler Auskreuzvorrichtung nach Unterlagen des AG außer Kraft setzen oder wieder in Kraft setzen.'

Verkehrsrechtliche Anordnung nach Unterlagen des AG
einholen und zugehörige Unterlagen erstellen. Erforderliche Ortsbesichtigungen zur Erstellung der Planunterlagen für die verkehrsrechtliche Anordnung durchführen.
Anfallende Gebühren 'gemäß Unterlagen des AG.'
Menge: 1,000 Psch
Leistungsbereichkatalog: 105

**02.00.0008 Verkehrssich. läng. Dauer vorhalten wie Vorposition**
StL-Nr. 2110511010
Verkehrssicherung längerer Dauer vorhalten, warten, instand setzen und betreiben. Vorübergehende Verkehrssicherungsmaßnahmen durchführen. Die Kontrolle der Verkehrssicherung wird gesondert vergütet.
Verkehrssicherung wie in Vorposition beschrieben.
Menge: 6,000 d
Leistungsbereichkatalog: 105

*Hinweis: Verkehrssicherung abbauen gilt für*
Verkehrssicherung abbauen gilt für Arbeitsstelle und Umleitungsstelle.

**02.00.0009 Verkehrssich. läng. Dauer abbauen VZ-Plan des AG**
*** Pauschalposition
StL-Nr. 211051201000
Verkehrssicherung an Arbeitsstellen längerer Dauer abbauen. Vorübergehende Verkehrssicherungsmaßnahmen
durchführen. Vorübergehende Markierung entfernen,
transportable Lichtsignalanlage, bauliches Leitelement,
mobile Stauwarnanlage, LED-Anzeigetafel und transportable Schutzeinrichtung abbauen werden gesondert
vergütet.
Nach Verkehrszeichenplan des AG.
Menge: 1,000 Psch
Leistungsbereichkatalog: 105

**02.00.0010 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 21,000 d
Leistungsbereichkatalog: 105

**02.00.0011 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 21,000 d
Leistungsbereichkatalog: 105

*Hinweis: Auf besondere Anordnung des AG.*

**02.00.0012 Absp.g.,Warneinr. aufb. u. abb.*Typ RA2 3 Strah.eins.gelb*mit Tastleiste Versorg. Wahl AN**
StL-Nr. 21105405992311
Absperrgerät oder Warneinrichtung betriebsfertig aufbauen und abbauen. Vorhalten, Kontrolle, Wartung, In-
standsetzung und Betreiben werden gesondert vergütet.
Vorübergehende Verkehrssicherungsmaßnahmen durchführen.
70 v. H. des Preises werden nach betriebsfertigem Aufbau, der Rest nach Abbau vergütet.
Absperrgerät oder Warneinrichtung 'Größe über 1000 (H) und über 2000 (B) mm.'

Mit retroreflektierender Folie Klasse RA2.
Mit 3 Richtstrahlern einseitig, gelbes Dauerlicht, WL1.
Mit Tastleiste.
Energieversorgung nach Wahl des AN.
Menge: 2,000 St
Leistungsbereichkatalog: 105

**02.00.0013 Absp.g.,Warneinr. vorhalten wie Vorposition**
StL-Nr. 2110541001
Absperrgerät oder Warneinrichtung vorhalten, warten,
instand setzen und betreiben. Vorübergehende Verkehrssicherungsmaßnahmen durchführen. Die Kontrolle wird gesondert vergütet.
Absperrgerät oder Warneinrichtung wie in Vorposition
beschrieben.
Menge: 42,000 Std
Leistungsbereichkatalog: 105

*Hinweis: Auf besondere Anordnung des AG.*

**02.00.0014 Absp.g.,Warneinr. aufb. u. abb.*Typ RA2 5 Strah.eins. rot*mit Tastleiste Versorg. Wahl AN**
StL-Nr. 21105405992411
Absperrgerät oder Warneinrichtung betriebsfertig aufbauen und abbauen. Vorhalten, Kontrolle, Wartung, In-
standsetzung und Betreiben werden gesondert vergütet.
Vorübergehende Verkehrssicherungsmaßnahmen durchführen.
70 v. H. des Preises werden nach betriebsfertigem Aufbau, der Rest nach Abbau vergütet.
Absperrgerät oder Warneinrichtung 'Größe über 1000 (H) und über 2000 (B) mm.'

Mit retroreflektierender Folie Klasse RA2.
Mit 5 Richtstrahlern einseitig, rotes Dauerlicht, WL1.
Mit Tastleiste.
Energieversorgung nach Wahl des AN.
Menge: 2,000 St
Leistungsbereichkatalog: 105

**02.00.0015 Absp.g.,Warneinr. vorhalten wie Vorposition**
StL-Nr. 2110541001
Absperrgerät oder Warneinrichtung vorhalten, warten,
instand setzen und betreiben. Vorübergehende Verkehrssicherungsmaßnahmen durchführen. Die Kontrolle wird gesondert vergütet.
Absperrgerät oder Warneinrichtung wie in Vorposition
beschrieben.
Menge: 42,000 Std
Leistungsbereichkatalog: 105

### Bereich 03 ASPHALTBAUWEISEN

#### Abschnitt 03.00 VORARBEITEN UND RÜCKBAU

**03.00.0001 Asphaltbefestigung trennen Anbauber. quer*schneiden Dicke ü. 3-6 cm**
StL-Nr. 231130382102
Asphaltbefestigung geradlinig trennen.
im Anbaubereich quer zur Fahrbahnachse,
Trennen durch Schneiden.
Dicke der Asphaltbefestigung über 3 bis 6 cm.
Menge: 32,000 m
Leistungsbereichkatalog: 113

**03.00.0002 Asphaltbefestigung trennen Anbauber. längs*schneiden Dicke ü. 3-6 cm**
StL-Nr. 231130381102
Asphaltbefestigung geradlinig trennen.
im Anbaubereich längs zur Fahrbahnachse
Trennen durch Schneiden.
Dicke der Asphaltbefestigung über 3 bis 6 cm.
Menge: 26,000 m
Leistungsbereichkatalog: 113

**03.00.0003 Asphalt fräsen ADS*Tiefe ü.2,5-4,5cm Fahrbahn*Breite über 200cm Fräsasph. verw.**
StL-Nr. 2311300510301610
Asphalt fräsen und Fräsgut aufnehmen. Anschlusskante
geradlinig auf Frästiefe herstellen. Der Schnittlinienabstand darf maximal 15 mm betragen.
Asphaltdeckschicht.
Frästiefe über 2,5 bis 4,5 cm.
Fläche = Fahrbahn.
Breite der Fläche über 200 cm.
Fräsasphalt nach Wahl des AN verwerten.
Menge: 3900,000 m2
Leistungsbereichkatalog: 113

**03.00.0004 Asphalt fräsen ADS*Asphaltbeton*Tiefe ü.1-2 cm*Breite über 200cm Fräsasph. verw.*Unebenheit 6 mm**
Asphalt fräsen und Fräsgut aufnehmen. Anschlusskante
geradlinig auf Frästiefe herstellen. Der Schnittlinienabstand darf maximal 18 mm betragen.
Asphaltdeckschicht = Asphaltbeton.
Frästiefe über 1 bis 2,5 cm.
Fläche Fahrbahn, nicht zusammenhängende Teilflächen, Nachfräsen bei Schollenbildung
Fräsarbeiten nach Anforderungen gemäß
Unterlagen des AG ausführen.
Breite der Fläche über 200 cm.
Fräsasphalt nach Wahl des AN verwerten.
Unebenheiten der gefrästen Fläche höchstens 6 mm innerhalb einer 4,00 m langen Messstrecke in Längs- und
Querrichtung.
Menge: 1500,000 m2
Leistungsbereichkatalog: 113

**03.00.0005 Unterlage reinigen gefr. Asphaltsch.*Hochdr.-Sauganl.**
StL-Nr. 231130583002
Unterlage reinigen. Anfallendes Kehrgut nach Wahl des
AN verwerten.
Unterlage = gefräste Asphaltschicht.
Selbstaufnehmende Kehrmaschine. Letzter Arbeitsgang mit
Wasserhochdruckreinigungsgeräten mit rotierenden Düsen
und Absaugeinrichtung.
Menge: 3900,000 m2
Leistungsbereichkatalog: 113

**03.00.0006 Erschwernis infolge Einbauten Erschwer. gesamt*A.deckschicht**
StL-Nr. 231130781199
Erschwernis infolge Einbauten, Schächten und Straßenabläufen. Abgerechnet wird je Stück Einbauteil.
Erschwernis beim Fräsen, Aufnehmen, Aufsprühen von Bi-
tumenemulsionen sowie Herstellen von Asphaltschichten.
Asphaltdeckschicht.
Einbauten 'Schieberkappen für Wasser und Gas, Schachtabdeckungenen, Straßeneinläufe'
Menge: 180,000 St
Leistungsbereichkatalog: 113

**03.00.0007 Erschwernis infolge Einfassungen Erschwer. gesamt*A.deckschicht**
StL-Nr. 231130831199
Erschwernis infolge Einfassungen, Borden und Fahrbahnübergängen. Abgerechnet wird die Länge der Einfassung.
Erschwernis beim Fräsen oder Aufnehmen, Aufsprühen von
Bitumenemulsionen sowie Herstellen von Asphaltschichten.
Asphaltdeckschicht.
Einbauten 'Rinne aus Pflastersteinen.'
Menge: 2000,000 m
Leistungsbereichkatalog: 113

#### Abschnitt 03.01 EINBAU

**03.01.0001 Asphaltbindersch.a. AC 16 B N herst*n. Unterlagen AG Bitumen 50/70**
StL-Nr. 23113234911900
Asphaltbinderschicht aus Asphaltbinder AC 16 B N herstellen. Anlieferung des Asphaltmischguts in
thermoisolierten Transportbehältern.
In Verkehrsflächen 'der Belastungsklasse 1,0.'

Einbau nach Unterlagen des AG.
Bindemittel = 50/70.
Fremdfüller 'Kalksteinmehl und einem Anteil von 1,5 M% Calciumhydroxid bezogen auf das gesamte Asphaltmischgut'
Menge: 152,000 t
Leistungsbereichkatalog: 113

**03.01.0002 Bitumenemulsion aufsprühen Bk1,8-Bk0,3*Asphalt frisch C40B5-S*Menge 250 g/m2 vor A.deckschicht**
StL-Nr. 23113063210223
Bitumenemulsion zur Herstellung des Schichtenverbundes
aufsprühen.
Auf Verkehrsflächen der Belastungsklassen Bk1,8 bis
Bk0,3.
Unterlage = Asphaltbefestigung, frisch.
Bindemittel = C40B5-S.
Bindemittelmenge = 250 g/m2.
Vor Einbau Asphaltdeckschicht.
Menge: 1100,000 m2
Leistungsbereichkatalog: 113

**03.01.0003 Bitumenemulsion aufsprühen Bk1,8-Bk0,3*Asphalt gefräst C40B5-S*Menge 250 g/m2 vor A.deckschicht**
StL-Nr. 23113063220223
Bitumenemulsion zur Herstellung des Schichtenverbundes
aufsprühen.
Auf Verkehrsflächen der Belastungsklassen Bk1,8 bis
Bk0,3.
Unterlage = Asphaltbefestigung, gefräst.
Bindemittel = C40B5-S.
Bindemittelmenge = 250 g/m2.
Vor Einbau Asphaltdeckschicht.
Menge: 3900,000 m2
Leistungsbereichkatalog: 113

**03.01.0004 Asphaltdecksch. aus AC 8 D N herst. Bk1,0-Bk0,3*n. Unterlagen AG Bitumen 70/100**
StL-Nr. 2311335311199000
Asphaltdeckschicht aus Asphaltbeton für Asphaltdeckschichten AC 8 D N herstellen. Anlieferung des
Asphaltmischguts in thermoisolierten
Transportbehältern.
In Verkehrsflächen der Belastungsklassen Bk1,0 und
Bk0,3.
Einbau nach Unterlagen des AG.
Bindemittel = 70/100.
Grobe Gesteinskörnung '51'

Grobe Gesteinskörnung = Kategorie PSV 'Kalksteinmehl und einem Anteil von 1,5 M% Calciumhydroxid bezogen auf das gesamte Aspaltmischgut.
Dicke 4,0 cm.'
Menge: 470,000 t
Leistungsbereichkatalog: 113

#### Abschnitt 03.02 NACHARBEITEN

**03.02.0001 Abstumpfungsmaßnahme durchführen LFK 2/5*Gestein wie Decke Menge 1 kg/m2*maschinell**
StL-Nr. 231139522111
Abstumpfungsmaßnahme zur Erhöhung der Anfangsgriffigkeit durch gleichmäßiges Aufbringen und Einwalzen von
Abstreukörnung durchführen. Nicht gebundene Abstreukörnung aufnehmen und nach Wahl des AN verwerten.
Abstreukörnung = Lieferkörnung 2/5.
Aus Gestein wie grobe Gesteinskörnung in Asphaltdeckschicht.
Abstreumenge = 1 kg/m2.
Maschinell abstreuen.
Menge: 5000,000 m2
Leistungsbereichkatalog: 113

**03.02.0002 Naht oder Anschluss zur Fuge aufw. Längs-/Quernaht Tiefe 40 mm*Breite 12 mm schneiden**
StL-Nr. 23113937396201
Naht oder Anschluss ohne Fugenspalt in Asphaltdeckschicht zur Fuge aufweiten und säubern. Anfallende Ausbaustoffe nach Wahl des AN verwerten.
Längs- und Quernaht.
Einzellängen 'Gesamte Streckenlänge entlang der Einfassungen (Rinne).'

Fugenspalttiefe = 40 mm.
Fugenspaltbreite = 12 mm.
Aufweiten durch Schneiden.
Menge: 2050,000 m
Leistungsbereichkatalog: 113

**03.02.0003 Anschluss a. Fuge m. Fugenm. herst. Längs-/Querfuge*Deckschicht Tiefe 40 mm*Breite 12 mm Verf. mit Trstr.*Fugenmasse N2**
StL-Nr. 2311391231062101
Anschluss als Fuge mit Fugenmasse herstellen.
Längs- und Querfuge.
In der Asphaltdeckschicht ausbilden.
Fugenspalttiefe = 40 mm.
Fugenspaltbreite = 12 mm.
Fugenspalt verfüllen in einer Lage mit Trennstreifen.
Mit heiß verarbeitbarer Fugenmasse Typ N2, einschließlich zugehörigem und zuvor aufgetragenem Voranstrichmittel.
Menge: 2050,000 m
Leistungsbereichkatalog: 113

**03.02.0004 Verkehrsfläche kehren Walzasphalt*VSM durchführen**
StL-Nr. 2311397721
Verkehrsfläche mit einer selbstaufnehmenden Kehrmaschine nach Verkehrsfreigabe unverzüglich nach Aufforderung
durch den AG kehren. Kehrgut aufnehmen und nach Wahl
des AN verwerten.
Verkehrsfläche = Fahrbahndeckschicht aus Walzasphalt.
Erforderliche Verkehrssicherungsmaßnahmen durchführen.
Menge: 5000,000 m2
Leistungsbereichkatalog: 113

### Bereich 04 ENTWÄSSERUNG FÜR STRASSEN

#### Abschnitt 04.00 STRASSENABLAUF

**04.00.0001 Aufsatz f. Straßenablauf ausbauen in Pflast./Platt.*Ablauf sichern alles verwerten**
StL-Nr. 241105091101
Aufsatz für Straßenablauf freilegen und ausbauen.
Umgebende Fläche = Pflaster bzw. Plattenbelag.
Ablauföffnung durch geeignete Abdeckung sichern.
Sämtliche Ausbaustoffe nach Wahl des AN verwerten.
Menge: 2,000 St
Leistungsbereichkatalog: 110

**04.00.0002 Aufsatz f. Straßenablauf aufsetzen 300x500, D,34,5mm*Scharnier dämpf.Einlage*Zinkeimer A 2 Höhe Zug um Zug*Mörtel M20**
StL-Nr. 2411052303011121
Aufsatz für Straßenablauf aufsetzen.
Klasse D 400, 300x500, mit Schlitzweite 34,5 mm.
Aufsatz mit Scharnier.
Dämpfende Einlage.
Verzinkter Eimer, Form A 2.
Aufsatz zunächst provisorisch auflegen und entsprechend
Bauablauf Zug um Zug bis auf planmäßige Höhe setzen.
Fuge zwischen Fertigteilen mit Mörtel M20 vollflächig
herstellen, Fugen glattstreichen.
Menge: 2,000 St
Leistungsbereichkatalog: 110

**04.00.0003 Aufsatz für Straßenabl. anpassen in Pflast./Platt.*ADicke bis 10 cm höher bis 5 cm*Mörtel M20**
StL-Nr. 241105351111
Aufsatz des Straßenablaufs freilegen und entsprechend
Bauablauf an die neue planmäßige Höhe anpassen. Aufbrucharbeiten zum Freilegen des Aufsatzes ausführen.
Flächenbefestigung herstellen. Ausbauen sowie Liefern
und Einbauen von Schachtteilen werden gesondert
vergütet.
Umgebende Fläche = Pflaster bzw. Plattenbelag.
Aufbruchdicke bis 10 cm.
Aufsatz höher setzen bis 5 cm.
Fuge zwischen Fertigteilen mit Mörtel M20 vollflächig
herstellen, Fugen glattstreichen.
Menge: 2,000 St
Leistungsbereichkatalog: 110

**04.00.0004 Anpassung von Rinnen herstellen Straßenablauf*Rinnenbr.b. 35 cm beidseitig**
StL-Nr. 231154561101
Anpassung von Rinnen an Einbauten herstellen. Das Bearbeiten der Steine gehört zum Leistungsumfang. Abrechnung nach Stück Einbauteil.
Einbauteil = Straßenablauf.
Rinnenbreite bis 35 cm.
Anpassung beidseits des Einbauteils.
Menge: 4,000 St
Leistungsbereichkatalog: 115

### Bereich 05 PFLASTERARBEITEN

#### Abschnitt 05.00 AUSBAU

*Hinweis: Hinweis zu OZ. 05.01.0001.*
Pflastersteine aufnehmen inklusive dem Bettungssplitt.
Bettungssplitt ca. 4,00  cm dick.

**05.00.0001 Pflasterdecke aufnehmen**
Pflasterdecke mit Pflastersteinen aus Beton aufnehmen.
Pflasterstein ca. 10 cm dick.
Mit Fugenfüllung aus ungebundenem Fugenmaterial.
Bettung aus ungebundenem Bettungsmaterial.
Steine zum Lagerplatz der Ortsgemeinde fördern
und abladen. Übriges Aufbruchgut nach Wahl des AN verwerten.
Pflastersteine säubern.
Menge: 1100,000 m2

**05.00.0002 Kleinstpflaster aufn. um Schieber**
Kleinstpflaster im Bereich von Schiebern, als Einfassung verlegt, Fläche ca. 30 x 30 cm, aufnehmen.

Pflastersteine einschließlich Fugenfüllung aus ungebundenem Fugenmaterial sowie Bettung aus ungebundenem Bettungsmaterial aufnehmen.
Steine zum Lagerplatz der Ortsgemeinde fördern
und abladen. Übriges Aufbruchgut nach Wahl des AN verwerten.
Pflastersteine säubern.
Menge: 21,000 St

**05.00.0003 Kleinstpflaster aufn. um Schächte**
Kleinstpflaster im Bereich von Schächten, als Einfassung verlegt, Fläche ca. 1,10 x 1,10 m, aufnehmen.

Pflastersteine einschließlich Fugenfüllung aus ungebundenem Fugenmaterial sowie Bettung aus ungebundenem Bettungsmaterial aufnehmen.
Steine zum Lagerplatz der Ortsgemeinde fördern
und abladen. Übriges Aufbruchgut nach Wahl des AN verwerten.
Pflastersteine säubern.
Menge: 6,000 St

**05.00.0004 Kleinstpflaster aufn. um Hydranten**
Kleinstpflaster im Bereich von Hydranten, als Einfassung verlegt, Fläche ca. 0,70 x 0,60 m, aufnehmen.

Pflastersteine einschließlich Fugenfüllung aus ungebundenem Fugenmaterial sowie Bettung aus ungebundenem Bettungsmaterial aufnehmen.
Steine zum Lagerplatz der Ortsgemeinde fördern
und abladen. Übriges Aufbruchgut nach Wahl des AN verwerten.
Pflastersteine säubern.
Menge: 1,000 St

#### Abschnitt 05.01 RINNEN

**05.01.0001 Rinne aus Formsteinen regulieren. Unterbeton*Unterfüll. m. ZM Rückenst. herst.*Fugen verfüllen**
Rinne aus Pflastersteinen regulieren
Pflastersteinen höhen- und fluchtgerecht regulieren.
Pflastersteinen liegen auf Unterbeton.
Pflastersteinen mit Zementmörtel unterfüllen.
Rückseite freilegen, säubern und Rückenstütze aus Beton
bis 15/18 cm herstellen.
Fugen säubern und verfüllen.
Menge: 150,000 m
Leistungsbereichkatalog: 115

**05.01.0002 Streifen/Rinnen aus Pflastersteinen**
Streifen oder Rinnen aus Pflastersteinen aus Beton durch geeignete Maßnahmen nach Wahl des AN halten und gegen ein seitliches Herausfallen oder ein Verschieben sichern.
Art = Pflastersteine aus Beton, ca. 10 cm dick.
Breite der Rinne = mehrzeilig.
Mit Fugenfüllung aus Baustoffgemisch ohne Bindemittel.
Bettung aus Baustoffgemisch ohne Bindemittel.
Menge: 250,000 m

### Bereich 06 FAHRBAHNMARKIERUNG

#### Abschnitt 06.00 DEMARKIEREN

**06.00.0001 Sonstige Markierung entfernen Parkmarkierung*Breite 0,12 m Farbe*a.Asphaltdecksch. Deckenerneuerung*feinstfräsen Abf.d. Verw.zuf.**
StL-Nr. 2113101031111101
Sonstige Markierung wie Quermarkierung, Schrägstrich
der Sperrfläche oder Parkmarkierung entfernen. Abgerechnet wird der entfernte Strich.
Parkmarkierung.
Strichbreite = 0,12 m.
Markierungsstoffart = Farbe.
Auf Asphaltdeckschicht.
Entfernen für Deckenerneuerung.
Durch Feinstfräsen.
Abfall aufnehmen und nach Wahl des AN verwerten.
Menge: 20,000 m
Leistungsbereichkatalog: 131

**06.00.0002 Längsmarkierung entfernen Blockmark. 1 zu 1*Breite 0,25 m Plastik*a.Asphaltdecksch. Deckenerneuerung*feinstfräsen Abf.d. Verw.zuf.**
StL-Nr. 2113100543311101
Längsmarkierung einschl. evtl. Sperrflächenumrandung
entfernen. Abgerechnet wird der entfernte Strich, bei
Doppelstrichen zwei Striche.
Unterbrochener Strich; Verhältnis Strich/Lücke 1 zu 1
als Fahrbahnbegrenzung (Blockmarkierung).
Strichbreite = 0,25 m.
Markierungsstoffart = Plastikmasse.
Auf Asphaltdeckschicht.
Entfernen für Deckenerneuerung.
Durch Feinstfräsen.
Abfall aufnehmen und nach Wahl des AN verwerten.
Menge: 8,000 m
Leistungsbereichkatalog: 131

#### Abschnitt 06.01 MARKIEREN

**06.01.0001 Parkmarkierung Typ II herstellen Parkmarkierung*mit Vormarkierung einkomp. Farbe*mind. P 6 grobstr. Decke**
StL-Nr. 2113152511100101
Parkflächenmarkierung und Grenzmarkierung für Halt- und
Parkverbot Typ II als endgültige Markierung herstellen.
Abgerechnet wird der markierte Strich.
Markierung = Parkmarkierung.
Strich mit Vormarkierung.
Markierungssystem aus einkomponentiger lösemittelarmer
Farbe (High-Solid).
Verkehrsklasse mindestens P 6.
Markierung auf grobstrukturierter Asphaltdeckschicht.
Menge: 20,000 m
Leistungsbereichkatalog: 131

**06.01.0002 Längsmarkierung Typ II herstellen Blockmark. 1 zu 1*Breite 0,25 m mit Vormarkierung*Heißspritzplastik grobe Nachstreum.*mind. P 6 nicht grob.Decke**
StL-Nr. 2113150543151012
Längsmarkierung Typ II einschl. evtl.
Sperrflächenumrandung als endgültige Markierung herstellen. Abgerechnet wird der markierte Strich, bei
Doppelstrichen zwei Striche.
Unterbrochen; Verhältnis Strich/Lücke 1 zu 1 als Fahrbahnbegrenzung (Blockmarkierung).
Strichbreite = 0,25 m.
Strich mit Vormarkierung.
Markierungssystem aus thermoplastischem Stoff, spritzbar (Heißspritzplastik).
Als System mit groben Nachstreumitteln.
Verkehrsklasse mindestens P 6.
Markierung auf nicht grobstrukturierter Asphaltdeckschicht.
Menge: 8,000 m
Leistungsbereichkatalog: 131

### Bereich 07 ARBEITEN ORTSGEMEINDE

#### Abschnitt 07.00 MÜLL

**07.00.0001 Müllgefäse zur Abholung/Entleerr.**
*** Pauschalposition
Müllgefäße, gelbe/blaue Säcke usw. der Anlieger von Rand der Grundstücke an die Sammelstelle zur Abholung/Entleerung bringen, während der gesamten Bauzeit.
Menge: 1,000 Psch
Leistungsbereichkatalog: 101

**07.00.0002 Müllgefäse Rückverbringung**
*** Pauschalposition
Leistung wie Positon vor,
jedoch Rückverbringung zu den Anliegergrundstücken.
Menge: 1,000 Psch
Leistungsbereichkatalog: 101
